# Pauschale Erhaltung Bauwerke
Angebotsaufforderung (GAEB DA XML 3.2, DA83)
Projekt: A-P0310-00
Währung: EUR
Vergabeart: Öffentliche Ausschreibung
Eröffnung: 28.05.2026 00:00:00
Ende der Zuschlagsfrist: 11.06.2026
Ausführungsbeginn: 13.07.2026
Ausführungsende: 18.09.2026
Auftraggeber: Autobahn GmbH des Bundes, Niederlassung Ost (Halle/Saale), AdB-NL Ost, Magdeburger Str.51, 06112 Halle, Magdeburger Str.51, 06112 Halle/Saale; Vergabenummer: AP31026801
Erstellt mit: GXML Toolbox V3.3 R20230829, iTWO_64 V25.0.650, 28.04.2026

## U02_Leistungsverzeichnis Amphibienleiteinrichtung_AKTUELL
Datum: 28.04.2026
WaGr: 99_99_01

### Bereich 00 Baustelleneinrichtung, Vorarbeiten

#### Abschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

**00.00.0003 Fläche abräumen Aufwuchs*Wurzelstöcke Astwerk*Steine/Mauer/Zaun Wst. Verwert. AN*S.Abr.Verwert.AN ges.Räumg.Verw.AN**
*** Pauschalposition
StL-Nr. 2410600311110113
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Gesamtes Räumgut nach Wahl des AN verwerten.
Menge: 1,000 Psch
Leistungsbereichkatalog: 106

**00.00.0004 Fläche abräumen Aufwuchs*Wurzelstöcke Astwerk*Steine/Mauer/Zaun Neigung über 1:4*Wst. Verwert. AN S.Abr.Verwert.AN*ges.Räumg.Verw.AN**
*** Pauschalposition
StL-Nr. 2410600311111113
Fläche nach Unterlagen des AG abräumen.
Strauch- und Baumbestand sowie sonstiger Aufwuchs bis
zu 0,10 m Stammdurchmesser, 1,00 m über dem Erdboden
gemessen, einschließlich Wurzelwerk.
Wurzelstöcke anderweitig gefällter Bäume bis zu 0,10 m
Durchmesser an der Schnittstelle roden.
Astwerk gefällter Bäume, Holzreste.
Steine, Betonreste, Mauerreste und abgängige Zäune.
Neigung der Abräumfläche steiler als 1:4.
Wurzelstöcke nach Wahl des AN verwerten.
Schlagabraum nach Wahl des AN verwerten.
Gesamtes Räumgut nach Wahl des AN verwerten.
Menge: 1,000 Psch
Leistungsbereichkatalog: 106

#### Abschnitt 00.01 Vermessungsleistungen

**00.01.0001 Vermessungstechnische Leistungen**
*** Pauschalposition
Die vermessungstechnischen Leistungen im Rahmen der
zu erbringenden Leistung für Absteckungen, Vermessungstechnische Eigenüberwachung und der Bestandserfassung.
Menge: 1,000 Psch

**00.01.0002 Bestandspläne liefern**
*** Pauschalposition
Bestandspläne der hergestellten Artenschutzzäune
auf Grundlage der Daten aus der fortlaufenden Bestandserfassung herstellen und in digitaler und analoger
Form liefern.
Ggf. notwendige Transformationen zwischen dem
Bezugssystem Bau und den aktuellen Bezugssystemen
der Landesvermessung sind einzurechnen.
Menge: 1,000 Psch

**00.01.0003 Lichtbilder herst. und liefern**
Lichtbilder über den wesentlichen Bauablauf der Baumaßnahme in digitalisierter Form (Auflösung mindestens 1024 mal 768 Pixel, 24 bit Farben) mit Digitalkamera herstellen und auf mit dem AG abgestimmten
Datenträger (CD oder DVD) liefern.
Das Komprimierungsverhältnis bzw. die Bildqualität ist
so zu wählen, dass durch die Komprimierung keine für
den Sachverhalt wesentlichen Bildinformationen verloren
gehen.
Ablage der Lichtbilder mit Achs- und Stationsbezug
sowie Aufnahmedatum.
Menge: 100,000 St

#### Abschnitt 00.02 Sicherheits- und Gesundheitsschutz

**00.02.0001 Vorankündigung erstellen**
*** Pauschalposition
StL-Nr. 19101508
Vorankündigung gemäß Baustellenverordnung erstellen und
spätestens zwei Wochen vor Einrichten der Baustelle der
zuständigen Behörde übermitteln. Vorankündigung sichtbar und witterungsgeschützt auf der Baustelle aushängen. Bei erheblichen Änderungen während der Bauzeit
anpassen.
Menge: 1,000 Psch

**00.02.0002 SiGe-Plan erstellen**
*** Pauschalposition
StL-Nr. 19101513
Sicherheits- und Gesundheitsschutzplan (SiGe-Plan) nach
RAB 31 erstellen und mit dem Sicherheits- und Gesundheitsschutzkoordinator dieser und weiterer berührter
Baustellen abstimmen. Bei erheblichen Änderungen in der
Ausführung des Bauvorhabens anpassen. Den SiGe-Plan für
jeden Beschäftigten einsehbar auf der Baustelle vorhalten.
Menge: 1,000 Psch

#### Abschnitt 00.03 Sonstige Leistungen

**00.03.0001 Zustandsfeststellung vor Baubeginn**
*** Pauschalposition
Zustandsfeststellung vor Baubeginn
Zur Beweissicherung ist vor Beginn der Baumaßnahme
der Zustand der Zufahrtswege, Plätze für die
Baustelleneinrichtung, Lagerplätze, angrenzenden Vegetationsbestände etc., in Wort (Protokolle) und Bild (Fotodokumentation mind. 1 Bild alle 10 m, Skizzen) gemeinsam mit der BÜ / AG und den Flächennutzern
bzw. Flächeneigentümern zu dokumentieren. Die Fotos
sind mit Datumsangabe aufzunehmen. Die Beweissicherung
ist für alle Maßnahmen des Leistungsverzeichnisses zu
erstellen.
Die Dokumentation ist mindestens 3 Werktage vor
Einrichtung der Baustelle 2-f ach in Papierform sowie
1-fach digital (pdf. Dateiformat) an den AG zu
übergeben.
Nach Abschluss der Bauarbeiten und vor der Abgabe der
Schlußrechnung ist die Zustandsfeststellung zu
wiederholen.
Menge: 1,000 Psch

**00.03.0002 Schutz für Baumstamm herstellen StU bis 50 cm*Polst.flex.kokos Brett 24 mm*Höhe mind. 2,00m Schutz Verwert.AN**
StL-Nr. 21107004121101
Schutz für Baumstamm durch Mantel mit Polsterung herstellen und während der Bauzeit vor- und unterhalten.
Der Mantel darf den Baumstamm und die Wurzelanläufe
nicht berühren.
Stammumfang bis 50 cm.
Polsterung des Stammes mit flexiblen Kunststoff-
Drainrohren, kokosummantelt.
Mantel aus Brettern, 24 mm dick, lückenlos befestigen.
Mantelhöhe mindestens 2,00 m.
Schutz nach Beendigung der Bauarbeiten abbauen und nach
Wahl des AN verwerten.
Menge: 1,000 St
Leistungsbereichkatalog: 107

**00.03.0003 Schutz für Baumstamm herstellen StU ü. 50-100 cm*Polst.flex.kokos Brett 24 mm*Höhe mind. 2,00m Schutz Verwert.AN**
StL-Nr. 21107004221101
Schutz für Baumstamm durch Mantel mit Polsterung herstellen und während der Bauzeit vor- und unterhalten.
Der Mantel darf den Baumstamm und die Wurzelanläufe
nicht berühren.
Stammumfang über 50 bis 100 cm.
Polsterung des Stammes mit flexiblen Kunststoff-
Drainrohren, kokosummantelt.
Mantel aus Brettern, 24 mm dick, lückenlos befestigen.
Mantelhöhe mindestens 2,00 m.
Schutz nach Beendigung der Bauarbeiten abbauen und nach
Wahl des AN verwerten.
Menge: 2,000 St
Leistungsbereichkatalog: 107

**00.03.0004 Schutz für Baumstamm herstellen*Polst.flex.kokos Brett 24 mm*Höhe mind. 2,00m Schutz Verwert.AN**
StL-Nr. 21107004921101
Schutz für Baumstamm durch Mantel mit Polsterung herstellen und während der Bauzeit vor- und unterhalten.
Der Mantel darf den Baumstamm und die Wurzelanläufe
nicht berühren.
Stammumfang 'über 100 cm'

Polsterung des Stammes mit flexiblen Kunststoff-
Drainrohren, kokosummantelt.
Mantel aus Brettern, 24 mm dick, lückenlos befestigen.
Mantelhöhe mindestens 2,00 m.
Schutz nach Beendigung der Bauarbeiten abbauen und nach
Wahl des AN verwerten.
Menge: 1,000 St
Leistungsbereichkatalog: 107

**00.03.0005 Schutz für Fernmeldemast herst.**
Schutz für Fernmeldemast herstellen.
Vorhandenen Mast der Fernmeldefreileitung bauzeitlich sichern.
Art der Sicherung nach Wahl des AN.

Schutz nach Beendigung der Bauarbeiten
abbauen und der Verwertung nach Wahl
des AN zuführen.
Menge: 1,000 St

**00.03.0006 Rasen mähen Mähgut Verw. AN**
StL-Nr. 21107606000030
Rasen mähen.
Mähgut nach Wahl des AN verwerten.
Menge: 400,000 m2
Leistungsbereichkatalog: 107

**00.03.0007 Bauzaun aufstellen und entfernen Zaunhöhe 2,0 m*Stahlgitter-FT**
Bauzaun einschl. der erforderlichen Tore und Pfosten
standsicher aufstellen, während
der Bauzeit vorhalten und unterhalten sowie nach Beendigung der Bauzeit entfernen. 70 v.H. des Preises werden nach Aufstellen, der Rest nach Entfernen des Bauzaunes vergütet.
Zaunhöhe = 2,00 m.
Zaun aus Stahlgitter-Fertigteilen.
Menge: 40,000 m

**00.03.0008 Bauzaun umsetzen Zaunhöhe 2,0 m*StahlgitterFT**
StL-Nr. 1910121233
Bauzaun innerhalb der Baustelle umsetzen. Nicht wiederverwertbare Teile ersetzen.
Zaunhöhe = 2,00 m.
Zaun aus Stahlgitter-Fertigteilen.
Menge: 40,000 m

**00.03.0009 Verkehrsfläche kehren*VSM durchführen**
StL-Nr. 2311397791
Verkehrsfläche mit einer selbstaufnehmenden Kehrmaschine nach Verkehrsfreigabe unverzüglich nach Aufforderung
durch den AG kehren. Kehrgut aufnehmen und nach Wahl
des AN verwerten.
Verkehrsfläche 'innerhalb des Baufeldes sowie vom AN
genutzte Flächen.'

Erforderliche Verkehrssicherungsmaßnahmen durchführen.
Menge: 6800,000 m2
Leistungsbereichkatalog: 113

**00.03.0010 Schutzz. aufstel, vorh. u unterh**
Schutzzaun nach Unterlagen des AG einschl. der
erforderlichen
Gründung und Pfosten standsicher aufstellen, während
der
Bauzeit vorhalten und funktionstüchtig unterhalten.
Schutzzäune für die Bautabuzonen sind als 2 m hohe,
orangefarbene
Schneefangzäune zu errichten.
Schutzzäune werden nicht vom AN zurückgebaut. Es ist
die Weiterverwendung in den Folgelosen vorgesehen.
Vor der Übergabe der Schutzzäune sind diese durch den
AN auf
Funktionstüchtigkeit zu überprüfen. Beschädigte bzw.
unbrauchbare
Teile sind auszutauschen.

70 v.H. des Preises werden nach Aufestellen, der Rest
des Preises
nach übergabe des Schutzzaunes an den AG vergütet.
Menge: 80,000 m

### Bereich 01 Verkehrssicherung

*Hinweis: Nachfolgende LV-Positionen für das Einrichten der*
Nachfolgende LV-Positionen für das Einrichten der
Vollsperrung der K 2189 sowie der Umleitungstrasse

#### Abschnitt 01.00 Verkehrssicherung an Arbeitsstellen

**01.00.0001 Verkehrsrechtliche Anordnung einh.**
StL-Nr. 2110591599
Verkehrsrechtliche Anordnung für Einrichtung und Be-
trieb einer Verkehrssicherung nach Unterlagen des AG
einholen und zugehörige Unterlagen erstellen. Erforderliche Ortsbesichtigungen zur Erstellung der Planunterlagen durchführen.
Verkehrsrechtliche Anordnung für OZ '.0002 bis .0004'

Anfallende Gebühren 'werde nicht gesondert vergütet'
Menge: 1,000 St
Leistungsbereichkatalog: 105

**01.00.0002 Aufstellvorrichtung Schild**
Aufstellv. +1 VZ und 1 Zz herst. /antr. /aufst.
Transportable Aufstelleinrichtung aufbauen, ein
Verkehrsschild
und ein Zusatzverkehrszeichen an die
Aufstellvorrichtung anbringen und wieder abbauen.
Vorhalten, Kontrolle, Wartung und Instandsetzung werden
gesondert vergütet. Aufstellvorrichtung nach stat.
Erfordernissen.
Vorübergehende Verkehrssicherungsmaßnahmen durchführen.
70 v.H. des Preises werden nach Aufbau, der
Rest nach Abbau vergütet.
Verkehrsschild 'nach Verkehrszeichenkatalog '
Größe 2.
Retroreflektierend mit Folie Klasse RA2.
Materialien nach DIN 67520 von 10/2013,
Schild = flach.
Aufstellvorrichtung 'nach Wahl des AN.'
Schilder komplett mit Aufstellvorrichtung und Fußplatte
antransportieren, stand- und rutschfest aufstellen.
Aufstellhöhe über der Verkehrsfläche 'gem. HAV.'
Menge: 24,000 St

**01.00.0003 Verkehrsschild vorhalten wie Vorposition**
StL-Nr. 2110520501
Verkehrsschild vorhalten, warten und instand setzen.
Vorübergehende Verkehrssicherungsmaßnahmen durchführen.
Die Kontrolle wird gesondert vergütet.
Verkehrsschild wie in Vorposition beschrieben.
Menge: 1080,000 Std
Leistungsbereichkatalog: 105

**01.00.0004 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 45,000 d
Leistungsbereichkatalog: 105

**01.00.0005 Kontrolle d. Verkehrss. a. Uml.str. zwei bzw. einmal*schriftl.Dokument**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 45,000 d
Leistungsbereichkatalog: 105

### Bereich 02 Straßenbau

#### Abschnitt 02.00 Straßenaufbruch

**02.00.0001 Bankett abtragen Br.ü.1,00-1,50 m*Dicke 15-25 cm Ohne Veg.decke**
StL-Nr. 24112045320199
Bankett abtragen ggf. einschließlich Vegetationsdecke.
Breite über 1,00 bis 1,50 m.
Dicke über 15 bis 25 cm.
Ausbauen ohne Vegetationsdecke.
Ausbaustoff 'nach Wahl des AN verwerten'
Menge: 30,000 m3
Leistungsbereichkatalog: 112

**02.00.0002 Erschwernis durch Einbauten b.Abtragen Bank.**
StL-Nr. 2411290849
Erschwernis durch Einbauten. Abgerechnet wird nach
Stück Einbauteil.
Beim Abtragen von Banketten.
Einbauten 'Fernmeldemast'
Menge: 1,000 St
Leistungsbereichkatalog: 112

**02.00.0003 Asphaltbefestigung trennen*schneiden Dicke ü. 18-24 cm**
StL-Nr. 231130389105
Asphaltbefestigung geradlinig trennen.
Bereich 'von den Durchlässen 1 und 2 (Klimatunnel) quer
zur Fahrbahnachse'

Trennen durch Schneiden.
Dicke der Asphaltbefestigung über 18 bis 24 cm.
Menge: 20,000 m
Leistungsbereichkatalog: 113

**02.00.0004 Asphaltbefestigung aufnehmen Fahrbahn*Dicke ü. 18-24 cm Tiefe ü. 10-20 cm*Länge max. 25 cm**
StL-Nr. 2311302810502199
Asphaltbefestigung aufbrechen und aufnehmen.
Fläche = Fahrbahn.
Dicke der Asphaltbefestigung über 18 cm bis 24 cm.
Gesamtaufbruchtiefe über 10 bis 20 cm.
Aufbruchstücke zerkleinern, Kantenlängen höchstens
25 cm.
Aufbruchgut 'nach Wahl des AN zuführen'
Menge: 16,000 m2
Leistungsbereichkatalog: 113

**02.00.0005 Schicht ohne Bindemittel aufnehmen FSS Fahrbahn Abrechng. Abtrag**
StL-Nr. 24112010291091
Schicht ohne Bindemittel aufnehmen
Schicht aus Baustoffgemisch für Frostschutzschichten.
Dicke 'i.M. 50 cm.'

Fläche = Fahrbahn.
Baustoffgemisch 'aus natürlichen Gesteinskörnungen.
Baustoff der Verwertung nach Wahl des AN zuführen.'

Abrechnung nach Abtragsprofilen.
Menge: 6,000 m3
Leistungsbereichkatalog: 112

**02.00.0006 Boden bzw. Fels lös. u. wiederverw. Felsvert.B. verf.*Boden i. Zw.verd. Abrechng. Auftrag**
StL-Nr. 24106210001301
Boden bzw. Fels aus Abtragsbereichen profilgerecht
lösen und wiederverwenden, einschließlich ggf. erforderlicher Wasserzugabe. Beschreibung der Homogenbereiche nach Unterlagen des AG. Die Herstellung von Mulden
und Gräben wird gesondert vergütet.
Örtliche Vertiefungen im Planum, die beim Felsabtrag
entstehen, mit geeignetem, nicht frostempfindlichem Bo-
den verfüllen.
Boden bzw. Fels innerhalb der Baustelle auf Zwischenlager nach Unterlagen des AG einbauen und verdichten.
Abrechnung nach Abtragsprofilen.
Menge: 1,000 m3
Leistungsbereichkatalog: 106

#### Abschnitt 02.01 Wiederherstellung der Fahrbahn

**02.01.0001 Asphaltbefestigung trennen*schneiden Dicke ü. 18-24 cm**
StL-Nr. 231130389105
Asphaltbefestigung geradlinig trennen.
Bereich 'von den Durchlässen 1 und 2 (Klimatunnel) quer
zur Fahrbahnachse.'

Trennen durch Schneiden.
Dicke der Asphaltbefestigung über 18 bis 24 cm.
Menge: 20,000 m
Leistungsbereichkatalog: 113

**02.01.0002 Asphaltdecksch. aus MA 8 N herst.*ohne Asph.Granul.**
StL-Nr. 23113647999010
Asphaltdeckschicht aus Gussasphalt MA 8 N herstellen.
Einbaubreiten nach Unterlagen des AG.
In Verkehrsflächen 'der Belastungsklasse bis 3,2'

Einbau '=Dicke 7 cm in zwei Schichten'

Bindemittel '= 30/45'

Gussasphalt ohne Verwendung von Asphaltgranulat.
Menge: 16,000 m2
Leistungsbereichkatalog: 113

**02.01.0003 Abstumpfungsmaßnahme durchführen LFK 1/3*Gestein wie Decke Menge 1 kg/m2**
StL-Nr. 231139521110
Abstumpfungsmaßnahme zur Erhöhung der Anfangsgriffigkeit durch gleichmäßiges Aufbringen und Einwalzen von
Abstreukörnung durchführen. Nicht gebundene Abstreukörnung aufnehmen und nach Wahl des AN verwerten.
Abstreukörnung = Lieferkörnung 1/3.
Aus Gestein wie grobe Gesteinskörnung in Asphaltdeckschicht.
Abstreumenge = 1 kg/m2.
Menge: 16,000 m2
Leistungsbereichkatalog: 113

**02.01.0004 Fugenfüllung herstellen Querfuge*Deckschicht bis 20 m Breite 20 mm*2 Lag. mit Ufst. Fugenmasse N2**
StL-Nr. 2311394221194301
Fugenfüllung herstellen.
Querfuge.
In der Asphaltdeckschicht.
Einzellängen bis 20,00 m.
Fugenspalttiefe '70 mm'

Fugenspaltbreite = 20 mm.
Fugenspalt verfüllen in zwei Lagen mit Unterfüllstoff
zwischen erster und zweiter Lage.
Mit heiß verarbeitbarer Fugenmasse Typ N2, einschließlich zugehörigem und zuvor aufgetragenem Voranstrichmittel.
Menge: 36,000 m
Leistungsbereichkatalog: 113

**02.01.0005 Randabdichtung herstellen Flankenfl. rein.*Abd. 25/55-55 A über 5-10 cm**
StL-Nr. 231139221102
Flankenfläche des hochliegenden Randes der Asphaltschichten abdichten.
Reinigen der Flankenfläche mit Hochdruckreiniger.
Abdichtung mit 25/55-55 A.
Dicke der abzudichtenden Asphaltbefestigung über 5 bis
10 cm.
Menge: 15,000 m
Leistungsbereichkatalog: 113

**02.01.0006 Bankett profilgerecht herstellen Neben Fahrbahn URA+Einbaudoku 12 tief+ 6 hoch*3 cm tiefer**
StL-Nr. 2411270219191100
Bankett gemäß ZTV E-StB profilgerecht herstellen.
Neben Verkehrsfläche Fahrbahn.
Baustoff '3cm Oberboden auf 25 cm Brechkorngemisch (Schotterrasen)'

Umweltrelevante Anforderungen beim Einsatz von Baustoffgemischen einschließlich Einbaudokumentation nach
Unterlagen des AG. Einbaudokumentation übergeben.
Einbau 'zweischichtig, Breite 1,50 m'

Querneigung 12 v.H. am tiefliegenden und 6 v.H. am
hochliegenden Fahrbahnrand.
Einbau 3 cm tiefer als Fahrbahnrand.
Menge: 40,000 m3
Leistungsbereichkatalog: 112

**02.01.0007 Erschwernis durch Einbauten b.Schälen Bankett**
StL-Nr. 2411290839
Erschwernis durch Einbauten. Abgerechnet wird nach
Stück Einbauteil.
Beim Schälen von Banketten.
Einbauten 'Freileitmast'
Menge: 1,000 St
Leistungsbereichkatalog: 112

**02.01.0008 Verkehrsfläche kehren*VSM durchführen**
StL-Nr. 2311397791
Verkehrsfläche mit einer selbstaufnehmenden Kehrmaschine nach Verkehrsfreigabe unverzüglich nach Aufforderung
durch den AG kehren. Kehrgut aufnehmen und nach Wahl
des AN verwerten.
Verkehrsfläche 'nnerhalb des Baufeldes sowie vom AN
genutzte Flächen.'

Erforderliche Verkehrssicherungsmaßnahmen durchführen.
Menge: 3800,000 m2
Leistungsbereichkatalog: 113

### Bereich 03 Klimatunnel / Amph.leiteinricht

#### Abschnitt 03.00 Straßenquerung

**03.00.0001 Klimatunnel im Fahrbahnber herst**
Klimatunnel für Amphibien und Kleintiere gemäß
Zeichnung
im Fahrbahnbereich herstellen.

Tunnelelemente aus frost- / tausalzbeständigem
Polymerbeton.
Bauteile ohne metallische Bewehrung.
Lauffläche glatt, nicht saugfähig und geschlossenporig.
Belastungsklasse D 400 nach EN 1433.
Elemente mit Klimaöffnungen oberflächenbündig
eingebaut.
Lichte Weite der Element 50 cm.
Baulänge der Elemente 100 cm.
Bauhöhe der Elemente 52 cm.
Gewicht / Stück 260 kg.
Oberfläche mit Klimaöffnungen.
Betonsohle aus Beton C 20 / 25 herstellen. Dicke 20 cm,

Breite 100 cm einschließlich erforderlicher Raumfugen.
Tunnelelemente höhen- und fluchtgerecht,
stumpf gegeneinander stoßend  verlegen.
Erforderliche Schnitte ausführen
Seitliche Freiräume bis etwa 7 cm unter OK Fahrbahn mit

Beton C 20 / 25 gleichmäßig lagenweise verfüllen und
verdichten.
Stahlschiene vor dem Einbau des Gußasphaltes einsetzen.
und diese entfernen und anschließende den zweiphasigen
Fugenverguss ausführen.
Einbauanweisung des Herstellers beachten.
Menge: 13,000 St

**03.00.0002 Klimatunnel im Fahrbahnber herst**
Klimatunnel im Fahrbahnber herst.
LV-Pos. wie vor,
jedoch: Baulänge der Elemente 50 cm.
Gewicht / Stück 130 kg.
Menge: 4,000 St

**03.00.0003 Klimaportal mit Flügelwänden herst**
Klimaportal mit Flügelwänden für Amphibien und Kleintiere gemäß Zeichnung im Bankettebereich herstellen.
Gesamtbaulänge: 100 cm (Tunnellänge inklusive Trichter)
Gesamtbaubreite: 300 cm (Klimaportal + Flügelwände)
Gewicht / Stück 570 kg

Bestehend aus: Klimaportal-Basiselement, Flügelwände
links und rechts, Klimaplatten mit Öffnungen,
Geotextilstreifen und Ausgleichselementen.

Bauteile  aus frost- / tausalzbeständigem Polymerbeton.

  Bauteile ohne metallische Bewehrung.

Klimaplatten-Lauffläche glatt, nicht saugfähig und geschlossenporig, mit Klimaöffnungen.
Belastungsklasse Klimaportal-Basiselement C 250 nach
EN 1433.

Klimaportalelement und Klimaplatten mit Klimaöffnungen,

oberflächennah eingebaut.
Klimaportal-Basiselement: Lichte Weite 100 cm,
Baulänge 100 cm, Bauhöhe 72 cm.
Gewicht / Stück 280 kg

Flügelwände: Baulänge 108 cm, Baubreite 33cm.
Bauhöhe 72 cm,
Gewicht / Stück 68 kg

Klimaplatten zur individuellen Gestaltung der Klimaportalsohle und Lauffläche
Lauffläche glatt, nicht saugfähig und geschlossenporig,
mit
Klimaöffnungen.
Klimaplatten: Baulänge 48 cm, Baubreite 48 cm,
Bauhöhe 3 cm.
Gewicht / Stück 15 kg

Ausgleichselement zum Verschließen der Öffnung
zwischen Klimaportal und Klimatunnel
Baulänge 5 cm, Baubreite 58 cm, Bauhöhe 30 cm
Gewicht / Stück 7 kg.

Geotextilstreifen zur wasserdurchlässigen Abdichtung
der Vertikalfugen an Flügelwänden
Länge 60 cm, Breite 20 cm.

Vorhandenen Straßenaufbau aufnehmen und der Verwertung nach Wahl de AN zuführen.
Oberbodenabtrag und Erdarbeiten im erforderlichen
Umfang ausführen.
Alle anfallenden Stoffe der Verwertung nach Wahl des AN
zuführen.

  Betonsohle für Portalelement aus Beton
C20/25 herstellen.
Dicke 20 cm, Breite 100 cm einschließlich
erforderlicher
Raumfugen.
Portalelement höhen- und fluchtgerecht, stumpf an das
Tunnelelement stoßend verlegen.
Flügelwände links und rechts seitlich des
Portalelementes
vollflächig auf Beton C20/25, Dicke 20 cm, platzieren.

Klimaplatten vor Portalelement und Flügelwänden und
innerhalb Portalelement auf Beton C20/25, Dicke 5 cm,
verlegen.
Seitliche Freiräume Portalelement bis OK Bankette mit
Beton C20/25 gleichmäßig lagenweise verfüllen und
verdichten.
Einbauanweisung des Herstellers beachten.
Menge: 4,000 St

**03.00.0004 Gehrungsschn an d Flügelwand ausfü**
Gehrungsschnitt an der Flügelwand ausführen.
Gehrungsschnitt für genaue Anpassung der Flügelwand
an das Portalelement.
Menge: 8,000 St

#### Abschnitt 03.01 Amphibienleiteinrichtung

**03.01.0001 Amphibien Stopprinne herst.**
Amphibien Stopprinne aus Polymerbeton
gemäß Zeichnung im Zufahrtsbereich herstellen.
Rinnenelemente aus Polymerbeton,
Elemente oberflächenbündig eingebaut.
Baulänge der Elemente 100 cm.
Bauhöhe der Elemente  45 cm.
Baubreite der Elemente  53,2 cm.
Mit integriertem Kantenschutz aus Kugelgraphitguss.
Mit Maschenrost, aus Kugelgraphitguss, mit 8-facher
Arretierung,
Maschenrost-Belastbarkeit Klasse D 400 nach EN 1433.
Maschenweite 6,5 (4,2) x 10,9 cm.
Betonsohle aus Beton C 20 / 25 herstellen.
Dicke 20 cm, Breite 100 cm einschließlich
erforderlicher Raumfugen.

Vorhandenen Straßenaufbau aufnehmen und der Verwertung nach Wahl de AN zuführen.
Oberbodenabtrag und Erdarbeiten im erforderlichen
Umfang ausführen.
Alle anfallenden Stoffe der Verwertung nach Wahl des AN
zuführen.

Stopprinnenelemente höhen- und fluchtgerecht,
stumpf gegeneinander stoßend  verlegen, ggf. erforderliche Schnitte ausführen.
Seitliche Freiräume bis etwa 7 cm unter OK Fahrbahn
mit Beton C 20 / 25 gleichmäßig lagenweise verfüllen
und verdichten.
Vorhandenen Fahrbahnbelag (ungebundene Deckschicht,
ungebundene Tragschicht) wie Bestand fachgerecht
und nach Anweisung des AG wiederherstellen.
Einbauanweisung des Herstellers beachten.
Menge: 9,000 St

**03.01.0002 Amphibienleitwand herst.**
Amphibienleitwand gemäß Einbauzeichnung herstellen.
Leitwände aus Polymerbeton gemäß MAmS 2000.
Bauteile ohne metallische Bewehrung.
Lauffläche glatt, nicht saugfähig und geschlossenporig.
Mit doppeltem Überkletterungsschutz.
Mit Verschiebesicherung, mit vertikaler Drainagefuge,
hinterlegt mit Geotextilstreifen
Mit Standsicherheitsnachweis.

Bestehend aus :
Standardelement
Systemlänge 100 cm,

Innenkurvenelement
Systemlänge  50 cm (56/46 cm) R 11,25°,
Außenkurvenelement
Systemlänge  50 cm (44/53 cm) R 11,25°,
Höhenausgleichselement  Steigend
Systemlänge  50 cm (50/54 cm) R  5°,
Höhenausgleichselement  Fallend
Systemlänge  50 cm (46/50 cm) R  5°,
Bauhöhe  der Elemente 45,0 cm.
Baubreite der Elemente 46,9 cm.

Oberbodenabtrag und Erdarbeiten im erforderlichen
Umfang ausführen.
Alle anfallenden Stoffe der Verwertung nach Wahl des AN
zuführen.

Verlegung der Elemente auf tragfähigem, vorverdichtetem

Untergrund, auf ca. 20 cm starkem Planum aus Sand-Kies-
Gemisch 0/32 o. ä..
Maximal zulässige vertikale Fuge = 3 mm.
Rückwärtiger Bereich der Leitwände bis OK Leitwand
im Bankettbereich mit Schotter 0/32,
im Böschungsbereich mit sickerfähigem Material
lagenweise verfüllen und verdichten.
Gelände vor der Leitwand nach Aushub ebnen (örtlich
anpassen), Oberbodenauftrag (10 cm) und Rasenansaat,
Sand-Kies-Gemisch 0/32 (0,50m breit, 20cm dick)
fachgerecht einbauen.
Anbindung an die Stopprinne 2x (Westseite von der K
2189)
herstellen.
Übergang Entwässerungsstreifen vor der Rinne zum
vorhanden Graben (Ostseite) herstellen.
Örtliche Anpassung,  Oberbodenauftrag (Mindestdicke 10
cm)
ausführen.
Polymerbeton-Lauffläche nicht bedecken.
Einbauanweisung des Herstellers beachten.
Menge: 95,000 St

**03.01.0003 Erdnagel aus Bewehrungsstahl**
Erdnagel aus Bewehrungsstahl
Ø = 12 mm, Länge = 600 mm,
1 St. pro Leitwandelement.
Fixierung bei Zuschnitten (Übergängen)
und bei besonderen statischen Anforderungen.
Menge: 95,000 St

**03.01.0004 Gehrungsschnitte herst.**
Gehrungsschnitte, zur exakten Anpassung an andere
Bauteile
oder bei Längenkürzung herstellen.
Fugen von mehr als 3 mm mit Polymerbetonspachtel ent
sprechend der Verarbeitungsbedingungen verfugen.
Menge: 8,000 St

**03.01.0005 Ab.kästen, Leitwandend. herst.**
Abschlusskästen (Leitwandendungen, einschließlich ggf.
erforderlicher
Sonderkonsruktionen) aus Polymerbeton
gemäß Herstellerangaben einbauen.
Einbauanweisung des Herstellers beachten.
Menge: 2,000 St

**03.01.0006 Bordstein aus Beton setzen BSt. TB 8x20 cm gerader Stein F-beton Unt. AG**
StL-Nr. 2311531108009192
Bordstein aus Beton setzen. Breite der Rückenstütze
mind. 15 cm.
Bordstein = TB 8 x 20 cm.
Bordstein 'Einbau waagerecht (siehe Straßenquerschnitt)
auf der Bankettseite hinter der Leiteinrichtung zum
Schutz der Leiteinrichtung vor Beschädigung. Abschluss
muss bündig zum
Leiteinrichtungselementenkopf erfolgen.'

Gerader Stein.
Rückenstütze 'Verlegung im Bankettbereich (Brechkorngemisch).
Bordstein bei Erfordernis auf Passmaß trennen.
Bordstein trennen durch Nassschneiden.'

Fundamentbeton nach Unterlagen des AG herstellen.
Menge: 95,000 m
Leistungsbereichkatalog: 115

**03.01.0007 Polymerbetonspachtelmasse**
Polymerbetonspachtelmasse, 2-komponentig.

Zum Verfugen von ACO-Polymerbeton-Bauteilen.
Zum kraftschlüssigen Verkleben von ACO-Polymer-
beton-Bauteilen.

  Gebindegröße ca. 4 kg. Ausreichend
für ca. 500 m
Leitwand aus Polymerbeton.

Verarbeitungsvorschriften des Herstellers beachten.
Menge: 1,000 St

#### Abschnitt 03.02 Amphibienschutzzaun

**03.02.0001 Amph.schutzzaun liefern u. einbauen**
Amphibienschutzzaun aus feuerverzinktem Stahlblech
liefern und nach Herstellervorschriften auf zu vor
erstelltem Schotterplanum einbauen. Bodenklasse 3 - 5
Leitprofil: Materialstärke 2,5 [mm], aus Stahlblech
Korrosionsschutz: feuerverzinkt Länge der Profile: 4,0
[m]  Höhe der Leitwand: 0,40 [m] Überhang oben:
doppelter Überkletterungsschutz, 7 [cm] Lauffläche: 20
[cm] breit mit einer zusätzlichen 5 [cm] Abkantung die
ins Planum einbindet. Haltepfosten: U-Profil in 4,0 [m]
Abständen. Haltepfosten einrammen in Bodenlasse 3-5.
Abmessung: 100/50/4 [mm], Länge der Pfosten = 1,30 [m]
bei einer Bodentiefe von 0,95 [cm]. Aus
Sicherheitsgründen muss der Haltepfosten 5 cm tiefer
als OK Leitprofil montiert werden. Bündig mit OK
Leitprofil montierte  Haltepfosten gelten nicht als
gleichwertig. Korrosionsschutz: feuerverzinkt Zubehör:
Befestigungsmittel wie Schrauben u. Mutter.

Böschung einschneiden:
Böschungseinschnitt zum Versetzen der Leiteinrichtung
Gemäß Linienführung und topographische Gegebenheiten
nach Abstimmung mit dem AG und gemäß Planum herstellen.
Einschnitte in vorhandenes Gelände ausführen.  Aushub
geht in Eigentum des AN über und ist zu beseitigen.
Nach dem Versetzen der Leiteinrichtungen und Ausführung
Aller damit verbundenen Leistungen (Hinterfüllung,
Unterhaltungsstreifen ect.) sind die Böschung und
Graben- bereiche entsprechend den Planungsunterlagen
wieder herzustellen.
Einschnittbreite: ca. 70 - 80 cm
Einschnitttiefe: ca. 50 cm

Baugrund herstellen:
Schotter 16/32[m] Schottermaterial als Stellfläche für
Leiteinrichtungen und Unterhaltungsstreifen liefern,
einbauen und leicht verdichten.  Planumsgenauigkeit: in
horizontaler Höhe +/- 2 cmLinienführung und
topographische Gegebenheiten nach Abstimmung mit dem AG
und gemäß Planum. Material: kalkfreies,
kornabgestuftes, wasserdurchlässige Schottergemisch,
Körnung 16/32 mm aus gebrochenemNaturstein.
Einbaubreite: 70 - 80 cm
Einbaustärke 10 - 12 cm

Unterhaltungsstreifen herstellen:
Schotter 0/22[m] Schottermaterial liefern und als
Unterhaltungsstreifen nach dem Versetzen der
Leiteinrichtung vor der Lauffläche Einbauen und leicht
verdichten. Einbau von Hand. Lauffläche der Leitprofile
ggf. unterstopfen. Material: kalkfreies,
Schottergemisch, Körnung 0/22 mm . Einbaubreite: ca. 40
cm Einbaustärke bis 10 cm

Amphibienleiteinrichtung an vorh. Zaun befestigen.
Befestigungsmaterial liefern.
Einbauanweisung des Herstellers beachten.
Menge: 30,000 m

**03.02.0002 Richtg.änderg liefern und einbauen**
Eckverbindung für Richtungsänderung des
Amphibienschutzzaunes in geschlossener fugendichter
Ausführung liefern und einbauen  einschließlich aller
erforderlicher Arbeiten, Hilfsstoffe und Materialien:
Winkel-Grade der Eckverbindung nach örtlichen
Gegebenheiten. Scharrnierlasche Korrosionsschutz
feuerverzinkt Breite der Scharrnierlasche: 300mm.
Abdeckblech: oben und unten. Material: Zinkblech
Materialstärke: 0,8mm. Die Bleche entsprechend dem
erforderlichen Winkel Ort zusammen schieben.
Menge: 3,000 St

**03.02.0003 Passstück herstellen (Zulage)**
Passstücke für Amphibienleiteinrichtung herstellen
Einschl. aller erforderlicher Arbeiten, Hilfsstoffe u.
Materialien. Leitprofile der Pos. 0.0.001 auf
erforderliche Länge trennen. Schnittkanten fachgerecht
entgraten und kaltverzinken.
Menge: 4,000 St

**03.02.0004 Anschlüsse herstellen**
Fugenfreie Anschluss an Amphibienleitwand
inkl. Befestigungsmaterial herstellen.
Menge: 1,000 St

**03.02.0005 Abschlkasten liefern und einbauen**
Umkehrkasten für Amphibienschutzzaun
entsprechendLeiteinrichtung der Pos. 0.0.001 liefern u.
nach Einbau- Anweisung des Herstellers an den
jeweiligen Enden der  Leiteinrichtung einbauen,
einschl. aller Passstücke und Eckverbindungen.
Menge: 1,000 St

**03.02.0006 Zusätzliche Haltepfosten**
Zusätzliche Haltepfosten liefern und montieren, wenn
die 4,0 m Abstände, bedingt durch Passstücke oder
Statischen Erfordernissen reduziert werden müssen.
Haltepfosten: U-Profil in Bodenlasse 3-5 einrammen.
Abmessung: 100/50/4 [mm], Länge der Pfosten = 1,30 [m]
bei einer Bodentiefe von 0,95 [cm]. Korrosionsschutz:
feuerverzinkt  Zubehör: Befestigungsmittel wie
Schrauben u. Mutter
Menge: 14,000 St

**03.02.0007 Haltepfosten kürzen**
Haltepfosten auf erforderliche Länge kürzen. Das Kürzen
darf nur vollzogen werden, wenn die Stand- sicherheit
des Amphibienschutzzaunes nicht unter das erforderliche
Minimum reduziert wird. Die Absprache mit dem AG
und/oder Hersteller ist zwingend notwendig.
Schnittkanten fachgerecht entgraten und kaltverzinken.
Menge: 20,000 St

#### Abschnitt 03.03 Bau und Unterhalt temp Amphschutz

**03.03.0001 mobilen Amph.schutzzaun liefern**
Mobilen Amphibienschutzzaun zum Herstellen einer standfesten Schutzeinrichtung für Amphibien liefern,
Material: Zaun aus undurchsichtiger, UV-stabiler, witterungsstabiler und reißfester Gewebeplane, 260 g/m²,
Oberfläche: glatt, nicht bekletterbar,
Zaunhöhe: 50 cm, ab OK Gelände nach Aufbau.
Zaun mit Übersteigschutz,
einschließlich Lieferung aller zum standfesten Aufbau des Schutzzaunes erforderlichen Halte- und Spannseile, Heringe, Haltepfosten, Netzniederhalter, Erdanker etc.
Menge: 250,000 m

**03.03.0002 Bereich vor Errichtung mähen**
Bereich vor Errichtung
des  Amphibienschutzzaunes bodennah mähen.
Breite = 0,5 m
Schnittgut nach Wahl des AN verwerten.
Menge: 125,000 m2

**03.03.0003 Temp. Amph.schutzzaun herst.**
Temporären Amphibienschutzzaun (Schutz- und Sperrzaun)
standfest herstellen, einschließlich aller erforderlichen Pfosten,
Spanndrähte und Querverstrebungen.
Abstand zwischen den Pfosten: 3 m
Unterseite des Zaunes 10 cm tief in den Boden
eingraben. Zaun mit Übersteigschutz herstellen.
Zaun aus undurchsichtiger, UV-stabiler, witterungsstabiler und reißfester Gewebeplane, 260 g/m².
Mindesthöhe über dem Boden = 0,50 m
Die Übergangsstellen von zwei Planenden sind ausreichend überlappend und dicht herzustellen.
Die Abschnittsenden der Zäune sind U-förmig auszuführen.
Verlauf nach Unterlagen des AG.
Bei Grabenquerungen wird der Zaun bis an die Böschungsoberkante geführt.
Bei Wegequerungen wird der Zaun bis unmittelbar an den Wegrand geführt.
Aufbau des Zaunes bis vor Baubeginn.
Zaun einschl. aller erforderlichen Teile und Kleinmaterialien für die Dauer der gesamten Bauzeit vorhalten.
Die Unterhaltung des Amphibienschutzzaunes wird gesondert vergütet.
Menge: 250,000 m

**03.03.0004 Unterhaltung der Amphh.schutzzaun**
Temporären Amphibienschutzzaun bis Ende der Baustelle unterhalten.
Defekte und nicht mehr funktionstüchtige Bereiche des Schutzzaunes
umgehend durch Ersatzneubau oder Reparatur in ihrer Funktionalität wieder herstellen und lückenlos an den bestehenden Amphibienschutzzaun anschließen, einschließlich Materiallieferung und aller erforderlichen Kleinteile.
Materiallieferung wird gesondert vergütet.
Nicht mehr funktionstüchtige Zaunabschnitte aufnehmen, laden und entsorgen. Entsorgung wird nicht gesondert vergütet.
Ersatzneubau oder Reparatur des Schutzzaunes in Teillängen.
Menge: 20,000 m

**03.03.0005 Temp. Amph.Schutzzaun abbauen**
Temporären Amphibienschutzzaun einschließlich aller Befestigungselemente
nach Aufforderung des AG abbauen, von der Baustelle entfernen und nach
Wahl des AN verwerten.
Menge: 250,000 m
